# Beräumung ehem. Bresto-Gelände Bernau bei Berlin
Angebotsaufforderung (GAEB 90, DA83)
Vergabenummer: I
Währung: EUR
Auftraggeber: Stadt Bernau bei Berlin

## Zusätzlicher Text
Vorbemerkung
Das Feinabsiebmaterial (AS 191209 / 191212) besteht aus Mineralik,
Kunststoff, Holz, Textilien und <<1 Vol.-% Mineralfasern (nachweislich
WHO-Fasern). Den Ausschreibungsunterlagen sind die Probenahmeprotokolle
und Laborergebnisse zur Deklarationsuntersuchung beigefügt.

Für die Entsorgung der Feinabsiebmaterialien wird eine Bearbeitungszeit
von ca. 20 Arbeitstagen abgeschätzt. In der Bauzeit wird eine
Bauanlaufberatung, eine Bauberatung zur Mitte der Bauzeit und eine
Bauberatung als Abnahmetermin festgesetzt. Die Teilnahme des Bauleiters/
Poliers an den Bauberatungen ist zwingend erforderlich.

Leistungsbestandteil der Ausschreibung ist vordergründig die Verladung,
der Transport und die gesetzeskonforme Verwertung/Beseitigung der
Feinabsiebmaterialien.

Im Rahmen der Baumaßnahme/Beräumungsmaßnahme muss der Bieter die
Baustelle für die erforderlichen Arbeiten entsprechend der gesetzlichen
Vorgaben einrichten. Anschlüsse für Versorgungsmedien (Wasser/Abwasser,
Strom, Tel. etc.) sind im Baufeld nicht vorhanden. Der Bieter hat bei
Notwendigkeit hierfür selbst Sorge zu tragen und die Kosten in die
Position der Baustelleneinrichtung einzukalkulieren.

Vor Beginn der eigentlichen Beräumungsarbeiten wird um die
Feinabsiebhaufwerke durch die ökologische Baubegleitung ein
Amphibienschutzzaun errichtet. Der Amphibienschutzzaun muss
arbeitstäglich durch den Bieter geöffnet und am Ende des Arbeitstages
wieder geschlossen werden. Durch die ökologische Baubegleitung erfolgt
einmal täglich das Absammeln der zu schützenden Individuen. Die
Materialaufnahme kann nur vom eigentlichen Grundstück aus erfolgen. Der
Amphibienschutzzaun wird dann abschnittsweise durch die ökol.
Baubegleitung zurückgebaut und an den tatsächlichen Arbeitsbereich
angepasst. Mehraufwendungen für die vorher genannten Erschwernisse sind
in die jeweiligen Leistungspositionen einzukalkulieren.

Der Bieter hat seine Kapazitäten so zu planen, dass die ausgeschriebenen
Leistungen auf der Baustelle innerhalb von 20 Arbeitstagen abgeschlossen
werden können.

Die Entsorgung muss ohne Zwischenlagerung oder Aufbereitung direkt zum
Endentsorger erfolgen.

Mit dem Angebot hat der Bieter folgende Unterlagen einzureichen die
Vertragsbestandteile werden:
- Verbindliche Annahmeerklärung des Endentsorgers mit Bezug auf die
Prüfberichtsnummern und Abfallschlüssel
- Abflaufplan zur geplanten Geländeberäumung
- Benennung eine Verantwortlichen Bauleiters/Poliers
- Baustelleneinrichtungsplan

Aufgrund der geringen Anteile an nachweislich vorhandenen WHO-Fasern aus
vermutlich alten Mineralwollerückständen im Feinabsieb, sind
Schutzmaßnahmen entsprechend dem A+S-Plan umzusetzen. Im Kern sind eine
Benässung des Materials während des Verladevorgangs sowie das Tragen von
persönlicher Schutzausrüstung im unmittelbaren Umfeld der Verladung
umzusetzen.

## Beräumung ehem. Bresto-Gelände
Datum: 06.01.26

### Titel 1 Beräumung Feinabsiebmaterial 2025

**1.01 Allgemeine Baustelleneinrichtung**
Baustelle für die vertragsgemäße Durchführung aller
Bauleistungen einrichten, Maschinen, Geräte, Werkzeuge,
Gerüste und sonstige Betriebsmittel auf die Baustelle
bringen und betriebsfertig aufstellen, einschließlich
der dafür notwendigen Arbeiten. Baubüros,
Tagesunterkünfte,
Sozial- und Sanitärcontainer, Lagercontainer sowie auch
eine Stiefelwaschanlage für die Beschäftigten usw.
antransportieren, aufbauen und einrichten.

Bei der Baustelleneinrichtung sind die Forderungen der
Arbeitsstättenverordnung einzuhalten. Dafür notwendige
Aufwendungen sind hier in die Pauschale einzurechnen.

Der Bauleiter oder dessen Stellvertreter hat an den vor
Ort stattfindenden Bauberatungen teilzunehmen.

Verunreinigungen der Baustelle durch Öle und andere
Schadstoffe sind auszuschließen. Dafür haftet der AN.

Dem Auftragnehmer ist freigestellt, sich im Zuge der
Baustelleneinrichtung an die anliegenden Medien
anzuschließen.  Andernfalls sind geeignete und
entsprechend den Erfordernissen dimensionierte, mobile
Anlagen (Funktelefone, Stromaggregat, Wasserwagen)
aufzustellen.

Die Baustelle ist bei der Gewerbeaufsicht sowie bei der
zuständigen Berufsgenossenschaft anzuzeigen.

Die Baustellenzufahrt erfolgt über das Gelände des
Busbetriebshofs von der Dorothea-Erxleben-Straße aus.

Die Baustelle ist gemäß UVV "Sicherheitskennzeichnung
am Arbeitsplatz" (VBG 125) abzusperren und mit Hinweisschildern zu kennzeichnen. Die Maßnahmen der
Baustellen- sicherung sind in die BE einzurechnen.

Besondere Arbeitsschutzmittel, wie Feuerlöscher, Erste
Hilfe, Schutzbrillen, ggf. Einweganzüge und
Atemschutzfilter, gemäß den Anforderungen nach DGUV-R
101-004 und DGUV-R 114-004 sind vorzuhalten und bei
Bedarf einzusetzen.

Erhöhte Staubentwicklungen auf der Baufeldzufahrt bzw.
beim Laden der Materialien sind durch geeignete Maßnahmen (Bewässerung) zu unterbinden. Bei Straßenverschmutzungen im Betriebsgelände und auf der
Dorothea-Erxleben-Straße ist eine Kehrmaschine für die
Straßen- reinigung einzusetzen.

Im Rahmen der Baustelleneinrichtung sind alle im
Verantwortungsbereich des AN liegenden Genehmigungen
(z. B. Genehmigungen für Verkehrseinschränkungen
etc.) einzuholen. Eine gesonderte Kostenanerkennung
erfolgt hierfür nicht.

Für die Baustelleneinrichtung kann ein Teil der mit
Betonplatten befestigten Fläche der Baustelle genutzt
werden.

Der AN hat, sofern seine Betriebshaftpflicht die
Risiken nicht abdeckt, eine Bauwesenversicherung über
die vertragliche Bruttobausumme abzuschließen, bei der
auch das Bauherrenrisiko mit abgedeckt ist.

Der AN hat ein Bautagebuch/Bautagesberichte zu führen
und die Arbeiten chronologisch zu fotodokumentieren.
Menge: 1,000 psch

**1.02 Baustelleneinrichtung vorhalten und betreiben**
Vorhalten und Betreiben der Baustelleneinrichtung gemäß
der vorhergehenden Position für die vertragsgemäße
Durchführung aller Bauleistungen über die vereinbarte
Dauer der Bauzeit.
Eine Mehrvergütung für eine vom Bauherren nicht zu
verantwortende eventuelle Bauzeitverlängerung erfolgt
nicht.
Menge: 4,000 Wo

**1.03 Baustelleneinrichtung räumen**
Räumen der Baustelleneinrichtung komplett.
Hilfsfundamente und sonstige eingebaute Teile der Baustelleneinrichtung über OK-Gelände sind zu beseitigen.
Herstellen des Ausgangszustandes der
Einrichtungsflächen.
Menge: 1,000 psch

**1.04 Bauleitung**
allg. Koordinierung der Bauarbeiten und ggf.
Abstimmungen mit Auftraggeber, Fachbehörden, ökol.
Baubegleitung und Abfallmanager

- Kontrolle der Termin- und Arbeitsabläufe und
Übereinstimmung mit gesetzlichen und
berufsgenossenschaftlichen Vorgaben (bspw. GefStoffV,
TRGS 519, TRGS 521, TRGS 524 bzw. DGUV 101-004,
BaustellV)
- Kontrolle der ausführenden Firma vor Ort
anzuwendenden Maßnahmen des organisatorischen und
technischen Arbeitsschutzes und der einzusetzenden
persönlichen Schutzausrüstung der mit Schadstoffen
umgehenden Mitarbeiter auf Vollständigkeit und
Durchführung.
- Protokollierung der Vor-Ort-Begehungen und
baubegleitende Fotodokumentation
- Koordination der Arbeitsschutzmaßnahmen gemäß
DGUV101-004
- Kontrolle der Separierung und Beladung LKW (Vor-Ort).
- Teilnahme an Abnahmen
- Teilnahme an Bauberatungen
etc.
Menge: 1,000 Psch

**1.05 Material lösen, laden, transportieren**
Feinabsiebmaterial mittels geeignetem Bagger oder
Radlader lösen, verladen und fachgerecht zur
Entsorgungsanlage transportieren.

Feinabsiebmaterial vollständig bis zum gewachsenen
Boden abtragen.

Abrechnung auf Nachweis über Wiegescheine.
Menge: 6000,000 t

**1.06 Material verwerten/beseitigen**
Feinabsiebmaterial (AS 191209 / 191212) aus Mineralik,
Kunststoff, Holz, Textilien und <<1 Vol.-%
Mineralfasern (WHO-Fasern) entsprechend der
gesetzlichen Anforderungen verwerten/beseitigen

Abrechnung auf Nachweis über Wiegescheine
Menge: 6000,000 t
Zuordnung: 212

**1.07 Planum herstellen**
Planum herstellen nach Abschluss des Materialabtrags
Menge: 5000,000 m²

**1.08 Füllboden liefern**
*** Bedarfsposition mit GB
verdichtungsfähigen Füllboden BM-0 frei Baustelle
liefern
Menge: 100,000 m³
Zuordnung: 212

**1.09 Füllboden einbauen**
*** Bedarfsposition mit GB
Füllboden in Fehlstellen profilgerecht lagenweise (d=
25 cm) einbauen und mit geeignetem Gerät (Rüttelplatte
oder Walzenzug)  verdichten
Menge: 100,000 m³

**1.10 Reinigung Straße**
Kehrmaschine, Reinigungsgeräte zum Entfernen der
Verunreinigungen durch den Baustellenverkehr über die
Dauer der Materialtransporte am Standort vorhalten und
bei Bedarf oder auf Anforderung des AG an mehrmals,
jedoch mindestens 1x täglich zur Reinigung der
Zufahrts- und Betriebsstraßen innerhalb und außerhalb
des Anlagen- geländes einsetzen.

Die Abrechnung erfolgt taggenau auf Nachweis (gem.
bestätigten Bautagebuch).
Menge: 20,000 d

**1.11 Arbeits- und Gesundheitsschutz**
Der integrierte A+S-Plan (Anlage der LB) ist zu
beachten. Die gesamten Aufwendungen für den
persönlichen Arbeits- und Gesundheitsschutz sowie
spezielle zusätzliche Ausrüstungen, die sich aus der
Bearbeitungstechnologie des AN ergeben, sind, sofern
nicht nachfolgend in separaten Positionen ausgewiesen,
in die Einheitspreise der Leistungen einzukalkulieren.

- Belehrung und Unterweisung der eingesetzten
Beschäftigten
- Arbeitsmedizinische Vorsorgeuntersuchung
- PSA für alle Beschäftigten in ausreichender Anzahl
und für alle im Baubereich Tätigen des AN gemäß A+S-
Plan liefern, vorhalten, bereitstellen und entsorgen
(FFP2 Masken, Einweg-Schutzkleidung Typ 5,
Schutzhandschuhe, Schutzhelm, Schutzschuhe)
- Schwarz-Weiß-Anlage (Umkleide, einfache
Waschmöglichkeit, Ablagemöglichkeit für kontaminierte
Schutzkleidung) inkl. erforderlicher Installationen
Menge: 1,000 Psch

**1.12 Einrichtung zur Staubniederschlagung**
Zur Minimierung der Staubentwicklung ist eine
ausreichende und kontinuierliche Befeuchtung /
Benebelung des Feinsiebmaterials im Zuge der Verladung
zwingend erforderlich. Staubminderung während der
Verladung durch Turbine zur feinen Wassernebel-
Erzeugung, alle hierzu notwendigen Behelfe und
Verbrauchsmittel sind, soweit in anderen LV-Positionen
nicht angegeben, mit einzukalkulieren.

Liefern, Auf- und Abbauen sowie Vorhalten über den
Zeitraum der Baumaßnahme von Anlagen und Einrichtungen
zur Staubniederschlagung.

Die Versorgung der Staubniederschlagung mit Strom,
Wasser etc. sowie die ggf. anfallende
Abwasserentsorgung etc. ist Angelegenheit des AN. Die
Kosten für die Ver- und Entsorgung hat der AN zu
tragen. Diese Regelung gilt auch dann, wenn eine Ver-
und Entsorgung über das öffentliche Netz nicht möglich
ist und stromerzeugende Aggregate bzw. entsprechende
Fahrzeuge zur Wasserversorgung/Abwasserentsorgung
eingesetzt werden müssen
Menge: 1,000 Psch

USt %: 19,00
